# Junta de colocación a base de resina epoxídica, referencia G#color Junta epoplus de Gecol

- Propiedad del archivo: CONSTRUNARIO
- Formato: FIEBDC-3/2012
- Programa: Construnario Versión 3.51
- Fecha de los precios: 09/05/2022
- Divisa: EUR

**GcolorJuntaepoplus** kg Junta de colocación a base de resina epoxídica, referencia G#color Junta epoplus de Gecol
G#color Junta epoplus es una junta de colocación a base de resina epoxídica. Bicomponente, de fácil limpieza, desarrollado para el relleno de juntas de 2 a 15 mm en todo tipo de cerámicas y material pétreo. Se puede aplicar indistintamente en pavimentos y revestimientos, tanto en interiores como en exteriores, en las que se requieran exigencias especiales (antiácido), obteniendo un acabado decorativo, estético, duradero, de gran calidad y exento de eflorescencias. Además de los soportes habituales en albañilería, también está indicado para otros especiales como metal, poliéster, pavimentos epoxi, antiguos embaldosados cerámicos, etc. Es un producto resistente a ataques químicos y bacteriológicos, altamente resistente a las lejías, agua salada, ácidos, líquidos orgánicos y compuestos minerales. Su uso como rejuntado permite la ejecución de juntas completamente estancas. Rejuntado anti-manchas, impermeable y de elevada resistencia a la abrasión y textura muy fina, lo que permite realizar acabados impecables.
