# Hidrofugante superficial, líquido e incoloro, referencia GECOL Hidrófugo de Gecol

- Propiedad del archivo: CONSTRUNARIO
- Formato: FIEBDC-3/2012
- Programa: Construnario Versión 3.51
- Fecha de los precios: 09/05/2022
- Divisa: EUR

**GECOLHidrfugo** l Hidrofugante superficial, líquido e incoloro, referencia GECOL Hidrófugo de Gecol
GECOL Hidrófugo es un hidrofugante superficial, líquido e incoloro, formulado en base a resinas de polisiloxanos en base agua. Especialmente diseñado para el tratamiento hidrorrepelente, se caracteriza por un notable efecto perlado en la mayor parte de los materiales empleados en la construcción: hormigón, mortero, ladrillo cerámico, tejas, fibrocemento y en general superficies absorbentes de origen mineral. Debido al bajo peso molecular de su formulación, presenta un elevado poder de penetración, obteniendo con ello mejores resultados en los tratamientos hidrofugantes. Además, conserva el aspecto original del soporte evitando la proliferación de moho. GECOL Hidrófugo no forma películas continuas sobre la superficie del material que pudieran impedir la transición de vapor de agua, sino que penetra en la estructura del soporte, donde, mediante procesos de polimerización, produce los efectos hidrorrepelentes, manteniendo inalterado el coeficiente de transmisión del vapor de agua del sustrato.
