# Baldosa colección Ground de Evoque Living Ceramics. 10x60 cm. Cream. Para revestimiento y pavimento

- Propiedad del archivo: CONSTRUNARIO
- Formato: FIEBDC-3/2012
- Programa: Construnario Versión 3.51
- Fecha de los precios: 04/11/2022
- Divisa: EUR

**GROUND** m2 Baldosa colección Ground de Evoque Living Ceramics. 10x60 cm. Cream. Para revestimiento y pavimento
A modo de juego óptico, Ground es una colección que toma referentes matéricos diferentes para presentar una pieza atrevida en su propuesta, pero versátil en su aplicación tanto en interiores como en exteriores, perfecto para el conjunto de colecciones de Contemporary Mixtures Surfaces. Sus piezas están repletas de matices a través de diferentes propuestas de texturas, desde las sutilezas de las piedras calizas del valle del Loira, hasta la textura del cemento natural y las suaves gradaciones que aportan las referencias al barro cocido. El resultado es una serie de piezas cautivadoras, con un acabado exquisito y completamente único.
