# Sistema de techo con cámara acústica HeartFelt® de Hunter Douglas. Resistencia al fuego B-S1, d0

- Propiedad del archivo: CONSTRUNARIO
- Formato: FIEBDC-3/2012
- Programa: Construnario Versión 3.51
- Fecha de los precios: 09/05/2022
- Divisa: EUR

**HEARTFELT** m Sistema de techo con cámara acústica HeartFelt® de Hunter Douglas. Resistencia al fuego B-S1, d0
Los techos con cámara acústica son idóneos para mitigar la contaminación acústica y los sonidos reverberantes en edificios de prácticamente cualquier sector. Además, se utilizan para mejorar el rendimiento acústico de salas de conciertos, teatros, salas de congresos y otros espacios en los que la calidad del sonido es un factor importante. El material de fieltro convierte cualquier techo en un espacio evocador tanto visual como acústicamente. Al igual que los techos y las paredes, las cámaras acústicas HeartFelt® están fabricadas a partir de fibras de PES termoformadas sin tejer y cuentan con la certificación de resistencia al fuego B-S1, d0. Cada panel de cámara acústica mide entre 40 y 80 mm de ancho y está disponible en alturas de entre 100 y 500 mm, con un largo máximo de 2.000 mm.
