# Sistema de techo cerrado 84C de Hunter Douglas. Paneles de 84 mm

- Propiedad del archivo: CONSTRUNARIO
- Formato: FIEBDC-3/2012
- Programa: Construnario Versión 3.51
- Fecha de los precios: 09/05/2022
- Divisa: EUR

**84CHUN** m Sistema de techo cerrado 84C de Hunter Douglas. Paneles de 84 mm
El sistema de techo cerrado 84C consiste en paneles con cantos rectos fijados mediante clipado a perfiles soporte. Los paneles de 84 mm de anchura disponen de una pestaña de 24 mm de anchura que cierra la junta de 16 mm que separa los paneles. El módulo del sistema es de 100 mm.
