# Sistema de techo lineal de madera maciza de Hunter Douglas. Paneles a medida

- Propiedad del archivo: CONSTRUNARIO
- Formato: FIEBDC-3/2012
- Programa: Construnario Versión 3.51
- Fecha de los precios: 09/05/2022
- Divisa: EUR

**LINEMADMA** m Sistema de techo lineal de madera maciza de Hunter Douglas. Paneles a medida
Al utilizar los sistemas lineales de madera maciza, estará creando una construcción ecológica y duradera, con un toque de autenticidad. La madera es un producto natural vivo, que respira y que tiene sus propias características, adecuado para un gran número de soluciones de diseño. Además, la madera es el único material de construcción 100 % neutro en relación con el CO2, además de ser totalmente reciclable. La ventaja del sistema es que es una solución a medida, lo que significa que no es necesario realizar, a priori, ningún ajuste de corte en el lugar de instalación, lo que reduce de forma importante el tiempo y coste de instalación. Cualquier diseño es posible, ya que el tamaño del panel y de los espacios se puede personalizar por completo.
