# Sistema de tabiques HeartFelt® de Hunter Douglas

- Propiedad del archivo: CONSTRUNARIO
- Formato: FIEBDC-3/2012
- Programa: Construnario Versión 3.51
- Fecha de los precios: 09/05/2022
- Divisa: EUR

**TABHERT** m Sistema de tabiques HeartFelt® de Hunter Douglas
Con el sistema de techo y pared modular HeartFelt®, Hunter Douglas pone en las manos de arquitectos, instaladores y propietarios de edificios un sistema avanzado para dominar con total precisión la acústica de cualquier estancia. Ahora el sistema de techo también está disponible como sistema de pared, por lo que es posible integrar ambos elementos como un conjunto. Gracias a la variedad de colores y módulos disponibles, es posible realizar un gran número de opciones y variaciones de diseño.
