# Válvula de esfera, referencia 0009AC de la serie Tajo 2000 de Arco. Hembra-hembra. 1 1/2hx1 1/24h. Mando palanca inox antical

- Propiedad del archivo: CONSTRUNARIO
- Formato: FIEBDC-3/2012
- Programa: Construnario Versión 3.51
- Fecha de los precios: 11/05/2022
- Divisa: EUR

**ARC00009AC** u Válvula de esfera, referencia 0009AC de la serie Tajo 2000 de Arco. Hembra-hembra. 1 1/2hx1 1/24h. Mando palanca inox antical
Marca: ARCO Modelo: TAJO 2000 ANTI-CAL Válvula de corte a elementos terminales de la instalación, adecuada para minimizar los efectos de la cal. Cuerpo fabricado en latón europeo CW617N acabado cromado. Eje en latón europeo CW614N. Presión nominal: 50 bar, presión de ensayo: 75 bar, rango de temperatura: -20ºC hasta 140ºC excluyendo congelación, fluido: agua potable y agua caliente sanitaria. Conexión 1 1/2" hembra-hembra, con mando palanca inox. Código EAN: 8428519040478
