# Válvula de gas palanca, referencia 00516 de la serie Ter de Arco. 1/2mx1/2m. DN 15. Latón CE

- Propiedad del archivo: CONSTRUNARIO
- Formato: FIEBDC-3/2012
- Programa: Construnario Versión 3.51
- Fecha de los precios: 11/05/2022
- Divisa: EUR

**ARC00516** u Válvula de gas palanca, referencia 00516 de la serie Ter de Arco. 1/2mx1/2m. DN 15. Latón CE
Marca: ARCO Modelo: TER DN15, conexión 1/2Hx1/2H Marca N de AENOR según norma EN 331. Conexión roscada ISO 228. Cuerpo fabricado en latón europeo CW617N. Asientos del obturador en PTFE gas. Eje montado en antiexplosivo para impedir su manipulación, con juntas de NBR Gas. MOP:5 bar Temperatura de servicio: desde -40ºC hasta 60ºC. Código EAN: 8428519001868
