# Válvula de gas para instalaciones domésticas, referencia 00907 de la serie V-82 de Arco. 1/2mx1/2m. Con autobloqueo. Cromo CE N

- Propiedad del archivo: CONSTRUNARIO
- Formato: FIEBDC-3/2012
- Programa: Construnario Versión 3.51
- Fecha de los precios: 11/05/2022
- Divisa: EUR

**ARC00907** u Válvula de gas para instalaciones domésticas, referencia 00907 de la serie V-82 de Arco. 1/2mx1/2m. Con autobloqueo. Cromo CE N
Marca: ARCO Modelo: V válvula de montaje en línea con disposición en recto, con maniobra por cuarto de vuelta. Cuerpo fabricado en latón europeo CW617N (EN 12164/EN 12165) acabado cromado. Eje en metal. Presión: MOP 5, rango de temperatura: -40ºC hasta 60ºC, fluido: gases de 1º, 2º y 3º familia según EN 437. Conexión 1/2"x1/2". Código EAN: 8428519003398
