# Válvula de esfera, referencia 01036AC de la serie Tajo Pro de Arco. Doble eje. 2 1/2h x 2 1/2h. Antical. DN65

- Propiedad del archivo: CONSTRUNARIO
- Formato: FIEBDC-3/2012
- Programa: Construnario Versión 3.51
- Fecha de los precios: 11/05/2022
- Divisa: EUR

**ARC01036AC** u Válvula de esfera, referencia 01036AC de la serie Tajo Pro de Arco. Doble eje. 2 1/2h x 2 1/2h. Antical. DN65
Marca: ARCO Modelo: TAJO Pro Válvula metálica de obturador esférico y accionamiento doble eje patentado. Presión nominal: 40 bar, presión de ensayo: 75 bar, rango de temperatura: -20ºC hasta 140ºC excluyendo congelación, fluido: agua potable, agua caliente sanitaria y aire comprimido. Conexión 2 1/2 hembra-hembra rosca según norma ISO 7.
