# Válvula de esfera, referencia 01038AC de la serie Tajo Pro de Arco. Doble eje. 2 3h x 3h. Antical. DN80

- Propiedad del archivo: CONSTRUNARIO
- Formato: FIEBDC-3/2012
- Programa: Construnario Versión 3.51
- Fecha de los precios: 11/05/2022
- Divisa: EUR

**ARC01038AC** u Válvula de esfera, referencia 01038AC de la serie Tajo Pro de Arco. Doble eje. 2 3h x 3h. Antical. DN80
Marca: ARCO Modelo: TAJO Pro Válvula metálica de obturador esférico y accionamiento doble eje patentado. Presión nominal: 40 bar, presión de ensayo: 75 bar, rango de temperatura: -20ºC hasta 140ºC excluyendo congelación, fluido: agua potable, agua caliente sanitaria y aire comprimido. Conexión 3 hembra-hembra rosca según norma ISO 7.
