# Mando palanca bridas, referencia 01042AC de la serie Tajo 2000 de Arco. DN100. 3 HH. Antical

- Propiedad del archivo: CONSTRUNARIO
- Formato: FIEBDC-3/2012
- Programa: Construnario Versión 3.51
- Fecha de los precios: 11/05/2022
- Divisa: EUR

**ARC01042AC** u Mando palanca bridas, referencia 01042AC de la serie Tajo 2000 de Arco. DN100. 3 HH. Antical
Marca: ARCO Modelo: TAJO Pro Válvula metálica de obturador esférico, accionamiento doble eje patentado y conexión embridada. Presión nominal: 40 bar, presión de ensayo: 75 bar, rango de temperatura: -20ºC hasta 140ºC excluyendo congelación, fluido: agua potable, agua caliente sanitaria y aire comprimido. Conexiones embridadas según la Norma ISO 7005.
