# Filtro de asiento inclinado, referencia 01830 de la serie Stop de Arco. 1/2hx1/2h. DN 15

- Propiedad del archivo: CONSTRUNARIO
- Formato: FIEBDC-3/2012
- Programa: Construnario Versión 3.51
- Fecha de los precios: 11/05/2022
- Divisa: EUR

**ARC01830** u Filtro de asiento inclinado, referencia 01830 de la serie Stop de Arco. 1/2hx1/2h. DN 15
Marca: ARCO Modelo: FILTRO DE ASIENTO INCLINADO DN 15 Conexión 1/2Hx1/2H. Conexión roscada ISO 228. Tamiz en acero inoxidable AISI 304 de 400 micras, PN:20 bar Temperatura de servicio: desde -10ºC (excluyendo congelación) hasta 80ºC. Código EAN: 8428519005330
