# Filtro de asiento inclinado, referencia 01832 de la serie Stop de Arco. 1hx1h. DN 25

- Propiedad del archivo: CONSTRUNARIO
- Formato: FIEBDC-3/2012
- Programa: Construnario Versión 3.51
- Fecha de los precios: 11/05/2022
- Divisa: EUR

**ARC01832** u Filtro de asiento inclinado, referencia 01832 de la serie Stop de Arco. 1hx1h. DN 25
Marca: ARCO Modelo: FILTRO DE ASIENTO INCLINADO DN 25. Conexión 1Hx1H. Conexión roscada ISO 228. Tamiz en acero inoxidable AISI 304 de 400 micras, PN:20 bar Temperatura de servicio: desde -10ºC (excluyendo congelación) hasta 80ºC. Código EAN: 8428519005354
