# Mando y plafón modelo palanca, referencia 08230 de la serie Press de Arco. Cromo

- Propiedad del archivo: CONSTRUNARIO
- Formato: FIEBDC-3/2012
- Programa: Construnario Versión 3.51
- Fecha de los precios: 11/05/2022
- Divisa: EUR

**ARC08230** u Mando y plafón modelo palanca, referencia 08230 de la serie Press de Arco. Cromo
Marca: ARCO Modelo: TEXAS mando y plafón palanca, cromado.
