# Mando ABS oculto con plafón, referencia 08250 de Arco. Cromo pulido extra - Texa

- Propiedad del archivo: CONSTRUNARIO
- Formato: FIEBDC-3/2012
- Programa: Construnario Versión 3.51
- Fecha de los precios: 11/05/2022
- Divisa: EUR

**ARC08250** u Mando ABS oculto con plafón, referencia 08250 de Arco. Cromo pulido extra - Texa
Marca: ARCO Modelo: TEXAS mando y plafón oculto cromado, cromado.
