# Válvula para empotrar, referencia 36105AC de la serie Texas de Arco. Anti-cal 1/2hx1/2h. Latón

- Propiedad del archivo: CONSTRUNARIO
- Formato: FIEBDC-3/2012
- Programa: Construnario Versión 3.51
- Fecha de los precios: 11/05/2022
- Divisa: EUR

**ARC36105AC** u Válvula para empotrar, referencia 36105AC de la serie Texas de Arco. Anti-cal 1/2hx1/2h. Latón
Marca: ARCO Modelo: TEXAS Vitaq válvula de corte a elementos terminales de la instalación adecuada para minimizar los efectos de la cal. Cuerpo fabricado en latón CW617N. Eje en latón europeo CW614N. Presión nominal: 30 bar, presión de ensayo: 45 bar, rango de temperatura: -20ºC hasta 120ºC excluyendo congelación, fluido: agua potable y agua caliente sanitaria. Conexión 1/2" hembra-hembra. Código EAN: 8428519048276
