# Colector modular anti-cal, referencia 40100 de Arco. Módulo central acs 16x2,00 (M24) Salida rosca metálica 1/2. Negro

- Propiedad del archivo: CONSTRUNARIO
- Formato: FIEBDC-3/2012
- Programa: Construnario Versión 3.51
- Fecha de los precios: 11/05/2022
- Divisa: EUR

**ARC40100** u Colector modular anti-cal, referencia 40100 de Arco. Módulo central acs 16x2,00 (M24) Salida rosca metálica 1/2. Negro
Marca: ARCO Colector modular con obturador de ¼ de vuelta para redes de fontanería AF y ACS PN 10 Presión Ensayo 15 Tmax 85 fabricado en material plástico. Cada módulo dispone de una conexión salida ½ pulgada en latón CW17N para garantizar la unión solida a la tubería que abastece a cada punto de consumo. Código EAN: 8428519059715
