# Válvula de calefacción manual, referencia 503240 de la serie Teide de Arco. Escuadra soldar. 1/2x15. Niquel

- Propiedad del archivo: CONSTRUNARIO
- Formato: FIEBDC-3/2012
- Programa: Construnario Versión 3.51
- Fecha de los precios: 11/05/2022
- Divisa: EUR

**ARC503240** u Válvula de calefacción manual, referencia 503240 de la serie Teide de Arco. Escuadra soldar. 1/2x15. Niquel
Marca: ARCO Modelo: TEIDE PLUS+ Válvula de accionamiento manual, para radiadores de la Serie TEIDE PLUS+ permite regular y controlar el flujo de agua en los distintos radiadores en las instalaciones de calefacción del tipo bitubo. Cuerpo fabricado en latón europeo CW617N cromado. Eje en latón europeo CW614N. Presión nominal: 10 bar, rango de temperatura: hasta 110ºC. Conexión 1/2"x15. Código EAN: 8428519060810
