# Purgador de aire automático, referencia 504020 de la serie Teide de Arco. 1/2m. Latón

- Propiedad del archivo: CONSTRUNARIO
- Formato: FIEBDC-3/2012
- Programa: Construnario Versión 3.51
- Fecha de los precios: 11/05/2022
- Divisa: EUR

**ARC504020** u Purgador de aire automático, referencia 504020 de la serie Teide de Arco. 1/2m. Latón
Marca: Arco - Purgador de aire automático calefacción 1/2" M con latón. Código EAN: 8428519048443
