# Purgador de aire automático, referencia 504060 de la serie Teide de Arco. 1/2m. Cromo

- Propiedad del archivo: CONSTRUNARIO
- Formato: FIEBDC-3/2012
- Programa: Construnario Versión 3.51
- Fecha de los precios: 11/05/2022
- Divisa: EUR

**ARC504060** u Purgador de aire automático, referencia 504060 de la serie Teide de Arco. 1/2m. Cromo
Marca: Arco - Modelo: Purgador de aire automático de Aire 1/2 M Conexión roscada ISO 228. PN:10 bar Temperatura de servicio: hasta 110ºC. Código EAN: 8428519048467
