# Válvula de descarga, referencia 504220 de la serie Teide de Arco. 1/2m. Niquel

- Propiedad del archivo: CONSTRUNARIO
- Formato: FIEBDC-3/2012
- Programa: Construnario Versión 3.51
- Fecha de los precios: 11/05/2022
- Divisa: EUR

**ARC504220** u Válvula de descarga, referencia 504220 de la serie Teide de Arco. 1/2m. Niquel
Marca: ARCO válvula de descarga metálica de obturador esférico y accionamiento manual, adecuadas para su uso en sistemas de calefacción. Presión nominal: 10 bar, presión de ensayo: 15 bar, rango de temperatura: 0ºC hasta 95ºC, fluido: agua caliente y fría. Conexión 1/2"" macho, níquel con mando. Código EAN: 8428519062333
