# Purgador de calefacción giratorio, referencia 505010 de la serie Teide de Arco. 1/2m. Niquel

- Propiedad del archivo: CONSTRUNARIO
- Formato: FIEBDC-3/2012
- Programa: Construnario Versión 3.51
- Fecha de los precios: 11/05/2022
- Divisa: EUR

**ARC505010** u Purgador de calefacción giratorio, referencia 505010 de la serie Teide de Arco. 1/2m. Niquel
Marca: Arco - Purgador calefacción 1/2" giratorio con tórica. Código EAN: 8428519057667
