# Detentor escuadra soldar, referencia 507240 de Arco. 1/2x15. Niquel

- Propiedad del archivo: CONSTRUNARIO
- Formato: FIEBDC-3/2012
- Programa: Construnario Versión 3.51
- Fecha de los precios: 11/05/2022
- Divisa: EUR

**ARC507240** u Detentor escuadra soldar, referencia 507240 de Arco. 1/2x15. Niquel
Marca: ARCO Modelo: TEIDE PLUS+ Detentor se utiliza en instalaciones individuales o colectivas de calefacción para equilibrar y regular los circuitos del tipo bitubo. Presión nominal: 10 bar, rango de temperatura: hasta 110ºC. Conexión 1/2"x15. Código EAN: 8428519060827
