# Llave de escuadra L-85, referencia 728MLZ de la serie lavadora de Arco. 1/2mx3/4 m. Cromo. Índice azul

- Propiedad del archivo: CONSTRUNARIO
- Formato: FIEBDC-3/2012
- Programa: Construnario Versión 3.51
- Fecha de los precios: 11/05/2022
- Divisa: EUR

**ARC728MLZ** u Llave de escuadra L-85, referencia 728MLZ de la serie lavadora de Arco. 1/2mx3/4 m. Cromo. Índice azul.
Marca: ARCO Modelo: L-85 Vitaq (Antical) sin retención Válvula de corte a elementos terminales de la instalación. Cuerpo fabricado en latón europeo CW614N acabado cromado. Eje en polímero anti-cal. Presión nominal: 16 bar, presión de ensayo: 25 bar, rango de temperatura: agua fría y caliente hasta 95ºC, fluido: agua potable y agua caliente sanitaria. Conexión 1/2"x3/4".
