# Tubo multicapa gas PEX-AI-PEX para exterior, referencia 841007 de la serie Press de Arco. En rollo - 16 x 2,00. 25 m

- Propiedad del archivo: CONSTRUNARIO
- Formato: FIEBDC-3/2012
- Programa: Construnario VersiĆ³n 3.51
- Fecha de los precios: 11/05/2022
- Divisa: EUR

**ARC841007** m Tubo multicapa gas PEX-AI-PEX para exterior, referencia 841007 de la serie Press de Arco. En rollo - 16 x 2,00. 25 m
Marca: ARCO Modelo: Tubo PEX-AL-PEX 16x2,00 rollo 25 m.
