# Tubo multicapa PEX-AL-PEX, referencia 841111 de la serie Press de Arco. 16x2,00. 5 m. 32 barras

- Propiedad del archivo: CONSTRUNARIO
- Formato: FIEBDC-3/2012
- Programa: Construnario VersiĆ³n 3.51
- Fecha de los precios: 11/05/2022
- Divisa: EUR

**ARC841111** u Tubo multicapa PEX-AL-PEX, referencia 841111 de la serie Press de Arco. 16x2,00. 5 m. 32 barras
Marca: ARCO Modelo: Tubo PEX-AL-PEX 16x2,00 barra 5 m.
