# Tubo multicapa PEX-AL-PEX, referencia 841121 de la serie Press de Arco. 20x2,00. 5 m. 25 barras

- Propiedad del archivo: CONSTRUNARIO
- Formato: FIEBDC-3/2012
- Programa: Construnario VersiĆ³n 3.51
- Fecha de los precios: 11/05/2022
- Divisa: EUR

**ARC841121** u Tubo multicapa PEX-AL-PEX, referencia 841121 de la serie Press de Arco. 20x2,00. 5 m. 25 barras
Marca: ARCO Modelo: Tubo PEX-AL-PEX 20x2,00 barra 5 m.
