# Tubo multicapa PEX-AL-PEX, referencia 841141 de la serie Press de Arco. 25x2,50. 5 m. 15 barras

- Propiedad del archivo: CONSTRUNARIO
- Formato: FIEBDC-3/2012
- Programa: Construnario VersiĆ³n 3.51
- Fecha de los precios: 11/05/2022
- Divisa: EUR

**ARC841141** u Tubo multicapa PEX-AL-PEX, referencia 841141 de la serie Press de Arco. 25x2,50. 5 m. 15 barras
Marca: ARCO Modelo: Tubo PEX-AL-PEX 25x2,50 barra 5 m.
