# Tubo multicapa PEX-AL-PEX, referencia 841161 de la serie Press de Arco. 32x3. 5 m. 9 barras

- Propiedad del archivo: CONSTRUNARIO
- Formato: FIEBDC-3/2012
- Programa: Construnario VersiĆ³n 3.51
- Fecha de los precios: 11/05/2022
- Divisa: EUR

**ARC841161** u Tubo multicapa PEX-AL-PEX, referencia 841161 de la serie Press de Arco. 32x3. 5 m. 9 barras
Marca: ARCO Modelo: Tubo PEX-AL-PEX 32x3,00 barra 5 m.
