# Tubo multicapa gas para interior en rollo, referencia 841210 de Arco. 16 x 2,00. 100 m

- Propiedad del archivo: CONSTRUNARIO
- Formato: FIEBDC-3/2012
- Programa: Construnario VersiĆ³n 3.51
- Fecha de los precios: 11/05/2022
- Divisa: EUR

**ARC841210** u Tubo multicapa gas para interior en rollo, referencia 841210 de Arco. 16 x 2,00. 100 m
Marca: ARCO Modelo: Tubo PEX-AL-PEX 16x2,00 rollo 100 m.
