# Tubo multicapa gas para interior en rollo, referencia 841225 de Arco. 25 x 2,50. 50 m

- Propiedad del archivo: CONSTRUNARIO
- Formato: FIEBDC-3/2012
- Programa: Construnario VersiĆ³n 3.51
- Fecha de los precios: 11/05/2022
- Divisa: EUR

**ARC841225** u Tubo multicapa gas para interior en rollo, referencia 841225 de Arco. 25 x 2,50. 50 m
Marca: ARCO Modelo: Tubo PEX-AL-PEX 25x2,50 rollo 50 m.
