# Codo base fijación compresión, referencia 860010A de Arco. 16x2,00 - 1/2 H

- Propiedad del archivo: CONSTRUNARIO
- Formato: FIEBDC-3/2012
- Programa: Construnario Versión 3.51
- Fecha de los precios: 11/05/2022
- Divisa: EUR

**ARC860010** u Codo base fijación compresión, referencia 860010A de Arco. 16x2,00 - 1/2 H
Marca: ARCO Codo base fijación compresión 16x2,00 - 1/2H.
