# Te igual compresión, referencia 860515A de Arco. 20x2,00. Niquel

- Propiedad del archivo: CONSTRUNARIO
- Formato: FIEBDC-3/2012
- Programa: Construnario Versión 3.51
- Fecha de los precios: 11/05/2022
- Divisa: EUR

**ARC860515** u Te igual compresión, referencia 860515A de Arco. 20x2,00. Niquel
Marca: ARCO Te compresión 20x2,00. Código EAN: 8428519055854
