# Te reducida compresión, referencia 861030A de Arco. 20x2,00-16x2,00-16x2. Negro

- Propiedad del archivo: CONSTRUNARIO
- Formato: FIEBDC-3/2012
- Programa: Construnario Versión 3.51
- Fecha de los precios: 11/05/2022
- Divisa: EUR

**ARC861030** u Te reducida compresión, referencia 861030A de Arco. 20x2,00-16x2,00-16x2. Negro
Marca: ARCO Te compresión 20x2,00 - 16 x2,00 -16x2,00. Código EAN: 8428519057964
