# Te reducida compresión, referencia 861537A de Arco. 26x3,00-20x2,00-26x3. Niquel

- Propiedad del archivo: CONSTRUNARIO
- Formato: FIEBDC-3/2012
- Programa: Construnario Versión 3.51
- Fecha de los precios: 11/05/2022
- Divisa: EUR

**ARC861537** u Te reducida compresión, referencia 861537A de Arco. 26x3,00-20x2,00-26x3. Niquel
Marca: ARCO Te compresión 26x3,00 - 20x2,00 - 26x3,00. Código EAN: 8428519058145
