# Racor fijo hembra compresión, referencia 863005 de Arco. 16x2,00 - 3/8h. Niquel

- Propiedad del archivo: CONSTRUNARIO
- Formato: FIEBDC-3/2012
- Programa: Construnario Versión 3.51
- Fecha de los precios: 11/05/2022
- Divisa: EUR

**ARC863005** u Racor fijo hembra compresión, referencia 863005 de Arco. 16x2,00 - 3/8h. Niquel
Marca: ARCO Racor fijo hembra compresión 16x2,00 - 3/8H.
