# Racor fijo hembra compresión, referencia 863055A de Arco. 26x3,00 - 3/4h. Niquel

- Propiedad del archivo: CONSTRUNARIO
- Formato: FIEBDC-3/2012
- Programa: Construnario Versión 3.51
- Fecha de los precios: 11/05/2022
- Divisa: EUR

**ARC863055** u Racor fijo hembra compresión, referencia 863055A de Arco. 26x3,00 - 3/4h. Niquel
Marca: ARCO Racor fijo hembra compresión 26x3,00 - 3/4 H.
