# Racor fijo macho compresión, referencia 863550 de Arco. 32x3,00 - 1M. Niquel

- Propiedad del archivo: CONSTRUNARIO
- Formato: FIEBDC-3/2012
- Programa: Construnario Versión 3.51
- Fecha de los precios: 11/05/2022
- Divisa: EUR

**ARC863550** u Racor fijo macho compresión, referencia 863550 de Arco. 32x3,00 - 1M. Niquel
Marca: ARCO Racor fijo macho compresión 32x3,00 - 1 M.
