# Manguito unión compresión, referencia 864010A de Arco. 16x2,00. Niquel

- Propiedad del archivo: CONSTRUNARIO
- Formato: FIEBDC-3/2012
- Programa: Construnario Versión 3.51
- Fecha de los precios: 11/05/2022
- Divisa: EUR

**ARC864010** u Manguito unión compresión, referencia 864010A de Arco. 16x2,00. Niquel
Marca: Arco - Manguito unión compresión 16x2,00.
