# Codo doble compresión, referencia 865030A de Arco. 32x3,00

- Propiedad del archivo: CONSTRUNARIO
- Formato: FIEBDC-3/2012
- Programa: Construnario Versión 3.51
- Fecha de los precios: 11/05/2022
- Divisa: EUR

**ARC865035** u Codo doble compresión, referencia 865030A de Arco. 32x3,00
Marca: ARCO Codo doble compresión 32x3,00.
