# Codo hembra compresión, referencia 865520A de Arco. 20x2,00 - 1/2 H

- Propiedad del archivo: CONSTRUNARIO
- Formato: FIEBDC-3/2012
- Programa: Construnario Versión 3.51
- Fecha de los precios: 11/05/2022
- Divisa: EUR

**ARC865520** u Codo hembra compresión, referencia 865520A de Arco. 20x2,00 - 1/2 H
Marca: ARCO Codo hembra compresión 20x2,00 - 1/2H.
