# Codo hembra compresión, referencia 865545A de Arco. 26x3,00 - 1 H

- Propiedad del archivo: CONSTRUNARIO
- Formato: FIEBDC-3/2012
- Programa: Construnario Versión 3.51
- Fecha de los precios: 11/05/2022
- Divisa: EUR

**ARC865545** u Codo hembra compresión, referencia 865545A de Arco. 26x3,00 - 1 H
Marca: ARCO Codo hembra compresión 26x3,00 - 1H.
