# Codo macho compresión, referencia 866050A de Arco. 26x3,00 - 1 H

- Propiedad del archivo: CONSTRUNARIO
- Formato: FIEBDC-3/2012
- Programa: Construnario Versión 3.51
- Fecha de los precios: 11/05/2022
- Divisa: EUR

**ARC866050** u Codo macho compresión, referencia 866050A de Arco. 26x3,00 - 1 H
Marca: ARCO Codo macho compresión 26x3,00 - 3/4 M.
