# Codo macho compresión, referencia 866050A de Arco. 32x3,00 - 1 M

- Propiedad del archivo: CONSTRUNARIO
- Formato: FIEBDC-3/2012
- Programa: Construnario Versión 3.51
- Fecha de los precios: 11/05/2022
- Divisa: EUR

**ARC866060** u Codo macho compresión, referencia 866050A de Arco. 32x3,00 - 1 M
Marca: ARCO Codo macho compresión 32x3,00 - 1 M.
