# Te salida hembra compresión, referencia 867010A de Arco. 16x2,00 - 1/2 H - 16x2,00. Niquel

- Propiedad del archivo: CONSTRUNARIO
- Formato: FIEBDC-3/2012
- Programa: Construnario Versión 3.51
- Fecha de los precios: 11/05/2022
- Divisa: EUR

**ARC867010** u Te salida hembra compresión, referencia 867010A de Arco. 16x2,00 - 1/2 H - 16x2,00. Niquel
Marca: ARCO Te hembra compresión 16x2,00 - 1/2H - 16x2,00. Código EAN: 8428519056264
