# Te salida hembra compresión, referencia 867020A de Arco. 20x2,00 - 3/4H - 20x2,00. Niquel

- Propiedad del archivo: CONSTRUNARIO
- Formato: FIEBDC-3/2012
- Programa: Construnario Versión 3.51
- Fecha de los precios: 11/05/2022
- Divisa: EUR

**ARC867020** u Te salida hembra compresión, referencia 867020A de Arco. 20x2,00 - 3/4H - 20x2,00. Niquel
Marca: ARCO Te hembra COMP 20x2,00 - 3/4H - 20x2,00. Código EAN: 8428519056271
