# Racor móvil hembra, referencia 872010A de la serie Press de Arco. 16x2,00 - 1/2 h

- Propiedad del archivo: CONSTRUNARIO
- Formato: FIEBDC-3/2012
- Programa: Construnario Versión 3.51
- Fecha de los precios: 11/05/2022
- Divisa: EUR

**ARC872010A** u Racor móvil hembra, referencia 872010A de la serie Press de Arco. 16x2,00 - 1/2 h
Marca: ARCO Racor móvil hembra 16x2,00 - 1/2H.
