# Racor móvil hembra, referencia 872060A de la serie Press de Arco. 32x3 - 1 1/4H

- Propiedad del archivo: CONSTRUNARIO
- Formato: FIEBDC-3/2012
- Programa: Construnario Versión 3.51
- Fecha de los precios: 11/05/2022
- Divisa: EUR

**ARC872060A** u Racor móvil hembra, referencia 872060A de la serie Press de Arco. 32x3 - 1 1/4H
Marca: ARCO Racor móvil hembra 32x3,00 - 1 1/4H.
